# Schilder und Gravuren
Angebotsaufforderung (GAEB DA XML 3.3, DA83)
Projekt: RVE-025
Währung: EUR
Auftraggeber: Umweltbetrieb Bremen, Willy-Brandt-Platz 7, 28215 Bremen
Erstellt mit: GXML Toolbox V3.3 R20230829, iTWO_64 V24.0.1022, 19.05.2026

## 001 RVE Schilder und Gravuren 2026
Datum: 19.05.2026

*Hinweis: Hinweise zur Ausführung*
VORBEMERKUNGEN

Hinweise zur Ausführung:

Bei den auszuführenden Leistungen handelt es sich um die Herstellung, Lieferung und in Teilen die Montage verschiedener Schilder für Bank-und Baumspenden sowie Urnenstelen.
Anlieferorte sind die verschiedenen Betriebshöfe und Friedhöfe des Umweltbetriebs Bremen in Bremen und Bremen-Nord (siehe Anlage zum LV: Übersichtskarte der Bezirke).
Der genaue Anlieferort wird im jeweiligen Einzelauftrag genannt.

*Hinweis: Auftragserteilung*
Auftragserteilung:

Der Bieter erhält für jede Einzelmaßnahme einen gesonderten Einzelauftrag auf der Grundlage dieser Rahmenvereinbarung.
Die Lieferung und ggf. Montage der Schilder hat eine Woche nach Freigabe des Korrekturabzuges durch den AG zu erfolgen.
Vertragsdetails und Laufzeit:
siehe Besondere Vertragsbedingungen

*Hinweis: Kalkulationsgrundlagen*
Kalkulationsgrundlagen:

Bestellungen erfolgen bedarfsgerecht entsprechend der Grabstellenverkäufe, d.h. es ist sowohl mit der Lieferung und Montage mehrerer geringer Stückzahlen auf einmal als auch mit Einzelstückbestellungen zu rechnen.

Die im LV angegebenen Mengen geben Hinweis darauf, in welcher Häufigkeit die verschiedenen Leistungen anfallen, sind jedoch nicht als verbindlich anzusehen und können nach unten bzw. nach oben abweichen. Bei den  Mengenansätzen handelt es sich um geschätzte Durchschnittswerte.

Die Rahmenvereinbarung dient grundsätzlich der Deckung nicht planbarer Bedarfe und beruht auf Erfahrungswerten der Vorjahre. Der AG behält sich vor, gleiche Leistungen konkret beschreibbarer, planbarer Maßnahmen separat auszuschreiben und zu vergeben.

*Hinweis: Abrechnung*
Abrechnung:

Die Abrechnung erfolgt je Einzelauftrag nach tatsächlich erbrachter Leistung.

Die Abrechnung erfolgt nach Lieferscheinen, auf welchen vor Einreichen der Rechnung die Unterschrift des jeweiligen Bezirksmeisters beizubringen ist. Mit der Abrechnung sind die unterschriebenen Nachweise vorzulegen.

Ein unterschriebener Nachweis ersetzt nicht die förmliche Abnahme.

Im Rechnungskopf sind die Bezeichnung der RVE sowie die Vergabenummer gemäß des Auftragsschreibens zu nennen.

*Hinweis: Anlieferung*
Anlieferung:

Der genaue Anlieferort wird im jeweiligen Einzelauftrag genannt.

*Hinweis: Ansprechpartner*
Ansprechpartner

Werden im jeweiligen Einzelauftrag benannt.

### Bereich 1 Schilder und Gravuren

#### Abschnitt 1.1 Schilder für Baumspenden

**1.1.10 Erstellung einer Standard-Layoutvorlage**
*** Pauschalposition
Katalog-Nr. TLK/025/ 1. 1. 20.
Einmaliges Erstellen einer Gravurvorlage für die Standardversion der Baumspendenbeschilderung.
Zusendung der Vorlage im .pdf- oder .jpg/.png-Format per Mail.
2 Korrekturänderungen sowie die erneute Zusendung an den AG sind im angebotenen Einheitspreis inbefriffen.
Menge: 1,000 psch

**1.1.20 Baumspendenschild Standardlayout**
*** Bezugsbeschreibung
Katalog-Nr. TLK/025/ 1. 1. 40.
Herstellung und Lieferung eines Baumspendenschildes.
Material:  Aluminium, gold eloxiert
Materilastärke: 1mm
Eckausbildung: spitz
Maße:  150 x 115mm
Bohrung:  4x gebohrt, Ø3,5mm, angesenkt Ø 6mm
Gravurart: Fräsgravur
Gravurfarbe: schwarz
Schriftart: Helvetica normal und kursiv
Schrifthöhe: 5,5 – 7,5mm je nach Textmenge
Schrifttiefe: 0,1-0,2mm
Zeilenanzahl: 3-10 zzgl. UBB-Abbinder
Abbinder:  Einliniengravur, UBB -Logo vertieft 0,3-0,5 mm
  Text "Machen Sie Bremen schöner…"

Die Versandkosten werden separat vergütet.

(Beispiel siehe Anlage Abb.1)
Menge: 50,000 Stck

**1.1.30 Fettschrift**
*** wie Position 1.1.20
Katalog-Nr. TLK/025/ 1. 1. 60.
Zulage: Fettschrift pro Zeile
Menge: 50,000 Stck

**1.1.40 Einbindung Grafik Standardrepertoire**
*** wie Position 1.1.20
Katalog-Nr. TLK/025/ 1. 1. 80.
Zulage:  Einbindung einer Grafik aus dem Vorlagenrepertoire des AN in das Standardlayout.
Menge: 22,000 Stck

**1.1.50 Einbindung Grafikvorlage des AG**
*** wie Position 1.1.20
Katalog-Nr. TLK/025/ 1. 1. 100.
Zulage:  Einbindung einer vom AG gestellten speziellen Vektorgrafik/ PSD in das Standardlayout.
Menge: 10,000 Stck

**1.1.60 Erstellung Korrekturabzug**
Katalog-Nr. TLK/025/ 1. 1. 120.
Erstellen eines Korrekturabzuges je Schild gemäß der Beschreibung des AG.
Zusendung der Vorlage im .pdf- oder .jpg/.png-Format per Mail.
2 Korrekturänderungen sowie die erneute Zusendung an den AG sind im angebotenen Einheitspreis inbegriffen.
Menge: 44,000 Stck

**1.1.70 zusätzliche Korrekturänderungen**
Katalog-Nr. TLK/025/ 1. 1. 140.
Zusätzliche Korrekturänderungen über die in Pos. 1.1.60 enthaltenen Korrekturen hinaus.
Menge: 16,000 Stck

**1.1.80 Versand und Verpackung Einzelversand**
Katalog-Nr. TLK/025/ 1. 1. 160.
Verpackung und Versand je Schild bei Einzelversand.
Menge: 46,000 Stck

**1.1.90 Versand und Verpackung Mehrfachversand**
Katalog-Nr. TLK/025/ 1. 1. 180.
Verpackung und Versand je Schild bei gleichzeitigem Versand von 2-5 Schildern.
Menge: 14,000 Stck

#### Abschnitt 1.2 Schilder für Bankspenden

**1.2.10 Erstellung einer Standard-Layoutvorlage**
*** Pauschalposition
Katalog-Nr. TLK/025/ 1. 2. 20.
Einmaliges Erstellen einer Gravurvorlage für die Standardversion der Bankspendenbeschilderung.
Zusendung der Vorlage im .pdf- oder .jpg/.png-Format per Mail.
2 Korrekturänderungen sowie die erneute Zusendung an den AG sind im angebotenen Einheitspreis inbefriffen.
Menge: 1,000 psch

**1.2.20 Bankpendenschild Standardlayout**
Katalog-Nr. TLK/025/ 1. 2. 40.
Herstellung und Lieferung eines Bankspendenschildes.
Material:  Aluminium, gold eloxiert
Materilastärke: 1mm
Eckausbildung: spitz
Maße:  115 x 35mm
Bohrung:  2-4x gebohrt, Ø3,5 mm, angesenkt Ø6 mm
Gravurart: Fräsgravur
Gravurfarbe: schwarz
Schriftart: Roman normal und kursiv
Schrifthöhe: 4 - 6 mm je nach Textmenge
Schrifttiefe: 0,1-0,2mm
Zeilenanzahl: 3-5

Die Versandkosten werden separat vergütet.

(Beispiel siehe Anlage Abb.2)
Menge: 29,000 Stck

**1.2.30 Erstellung Korrekturabzug**
Katalog-Nr. TLK/025/ 1. 2. 60.
Erstellen eines Korrekturabzuges je Schild gemäß der Beschreibung des AG.
Zusendung der Vorlage im .pdf- oder .jpg/.png-Format per Mail.
2 Korrekturänderungen sowie die erneute Zusendung an den AG sind im angebotenen Einheitspreis inbegriffen.
Menge: 29,000 Stck

**1.2.40 zusätzliche Korrekturänderungen**
Katalog-Nr. TLK/025/ 1. 2. 80.
Zusätzliche Korrekturänderungen über die in Pos. 1.2.30 enthaltenen Korrekturen hinaus.
Menge: 11,000 Stck

**1.2.50 Versand und Verpackung Einzelversand**
Katalog-Nr. TLK/025/ 1. 2. 100.
Verpackung und Versand je Schild bei Einzelversand.
Menge: 37,000 Stck

**1.2.60 Versand und Verpackung Mehrfachversand**
Katalog-Nr. TLK/025/ 1. 2. 120.
Verpackung und Versand je Schild bei gleichzeitigem Versand von 2-5 Schildern.
Menge: 10,000 Stck

#### Abschnitt 1.3 Schilder für Urnenstelen

**1.3.10 Bohrung der Stelen**
Katalog-Nr. TLK/025/ 1. 3. 20.
Bohrung der bauseits bereits errichteten Urnenstelen auf dem jeweiligen Friedhof.
Material:  Bohus
Tiefe:  bis 50mm, Durchmesser bis 5mm
Menge:  4 Stk. / Schild
Menge: 750,000 Stck

**1.3.20 Erstellung einer Layoutvorlage "Standard"**
*** Pauschalposition
Katalog-Nr. TLK/025/ 1. 3. 40.
Einmaliges Erstellen einer Gravurvorlage für die  Urnenstelenbeschilderung "Standard".
Zusendung der Vorlage im .pdf- oder .jpg/.png-Format per Mail.
2 Korrekturänderungen sowie die erneute Zusendung an den AG sind im angebotenen Einheitspreis inbefriffen.
Menge: 1,000 psch

**1.3.30 Urnenstelenschild "Standard"**
Katalog-Nr. TLK/025/ 1. 3. 60.
Herstellung und Lieferung eines Urnenstelenschildes "Standard" inkl. Befestigungsmaterial.
Material:  Messing, brüniert
Materialstärke: 3mm
Eckausbildung: spitz
Maße:  299 x 85mm
Bohrung:  4x gebohrt, Ø4,5mm, angesenkt
Gravurart: Fräsgravur
Gravurfarbe: grau
Schriftart: Cheltenham 4L
Schrifthöhe: 30 mm je nach Textmenge
Zeilenanzahl: 2
Befestigung: Zierkopf Messing brüniert, Ø19 mm,
  Kopf gewölbt, inkl. Spezialschraube mit Innengewinde, L 40-45 mm, Ø 4,5 mm
  Auftragen einer flüssigen  Schraubensicherung mit hoher Festigkeit.

(Beispiel siehe Anlage Abb.3)
Menge: 750,000 Stck

**1.3.40 Erstellung einer Layoutvorlage "Huchting"**
*** Pauschalposition
Katalog-Nr. TLK/025/ 1. 3. 80.
Einmaliges Erstellen einer Gravurvorlage für die  Urnenstelenbeschilderung "Variante Huchting".
Zusendung der Vorlage im .pdf- oder .jpg/.png-Format per Mail.
2 Korrekturänderungen sowie die erneute Zusendung an den AG sind im angebotenen Einheitspreis inbefriffen.
Menge: 1,000 psch

**1.3.50 Urnenstelenschild "Variante Huchting"**
Katalog-Nr. TLK/025/ 1. 3. 100.
Herstellung und Lieferung eines Urnenstelenschildes "Variante Huchting".
Material:  Messing, brüniert
Materialstärke: 1mm
Eckausbildung: spitz
Maße:  170 x 65mm
Gravurart: Fräsgravur
Gravurfarbe: silbergrau
Schriftart: Franklin
Schrifthöhe: 8 mm je nach Textmenge
Zeilenanzahl: 2

(Beispiel siehe Anlage Abb.4)
Menge: 40,000 Stck

**1.3.60 Erstellung einer Layoutvorlage "Jahreszahl"**
*** Pauschalposition
Katalog-Nr. TLK/025/ 1. 3. 120.
Einmaliges Erstellen einer Gravurvorlage für die Urnenstelenbeschilderung "Jahreszahl".
Zusendung der Vorlage im .pdf- oder .jpg/.png-Format per Mail.
2 Korrekturänderungen sowie die erneute Zusendung an den AG sind im angebotenen Einheitspreis inbefriffen.
Menge: 1,000 psch

**1.3.70 Urnenstelenschild "Jahreszahl"**
Katalog-Nr. TLK/025/ 1. 3. 140.
Herstellung und Lieferung eines Urnenstelenschildes "Jahreszahl".
Material:  Messing, brüniert
Materialstärke: 3mm
Eckausbildung: spitz
Maße:  200 x 200mm
Bohrung:  4x gebohrt, Ø4,5mm, angesenkt
Gravurart: Fräsgravur
Gravurfarbe: grau
Schriftart: Cheltenham 4L
Schrifthöhe: 30 mm je nach Textmenge
Zeilenanzahl: 1
Befestigung: Zierkopf Messing brüniert, Ø19 mm,
  Kopf gewölbt, inkl. Spezialschraube mit Innengewinde, L 40-45 mm, Ø 4,5 mm
  Auftragen einer flüssigen  Schraubensicherung mit hoher Festigkeit.
Menge: 11,000 Stck

**1.3.80 Erstellung Korrekturabzug**
Katalog-Nr. TLK/025/ 1. 3. 160.
Erstellen eines Korrekturabzuges je Schild gemäß der Beschreibung des AG.
Zusendung der Vorlage im .pdf- oder .jpg/.png-Format per Mail.
2 Korrekturänderungen sowie die erneute Zusendung an den AG sind im angebotenen Einheitspreis inbegriffen.
Menge: 750,000 Stck

**1.3.90 Urnenstelenschild blanko**
Katalog-Nr. TLK/025/ 1. 3. 180.
Herstellung und Lieferung eines Blanko- Urnenstelenschildes.
Material:  Messing, brüniert
Materialstärke: 3mm
Eckausbildung: spitz
Maße:  299 x 85mm
Bohrung:  4x gebohrt, Ø4,5mm, angesenkt
Menge: 330,000 Stck

**1.3.100 Montage von Urnenstelenschildern**
Katalog-Nr. TLK/025/ 1. 3. 200.
Montage der Schilder der Vorpositionen an den AG-seitig errichteten Stelen, inkl. An- und Abfahrt.
Die Bohrung der Steine wird gesondert vergütet (
'Position 1.3.10.'
).
Menge: 750,000 Stck

#### Abschnitt 1.4 Stundenlohn

**1.4.10 Monteur**
Katalog-Nr. TLK/025/ 1. 4. 20.
Monteurstunde
Menge: 20,000 Stck
